# Juego de lavabo para mueble serie Selnova Square, referencia 501.252.00.1 de Geberit, Blanco / Cubierto brillante intenso - de Geberit

- Propiedad del archivo: CONSTRUNARIO
- Formato: FIEBDC-3/2012
- Programa: Construnario Versión 3.51
- Fecha de los precios: 14/03/2024
- Divisa: EUR

**501252001** u Juego de lavabo para mueble serie Selnova Square, referencia 501.252.00.1 de Geberit, Blanco / Cubierto brillante intenso - de Geberit
Precio: 424.60
Diseño esbelto, una puerta, mueble bajo para lavabo: B1'=58.8cm, T'=50.2cm, Toma de grifo'=Centro, Rebosadero'=Visible,
