# Lavabo para mueble serie iCon de Geberit. Medidas: B'=60cm, T'=48cm. Toma de grifo: centro - de Geberit

- Propiedad del archivo: CONSTRUNARIO
- Formato: FIEBDC-3/2012
- Programa: Construnario Versión 3.51
- Fecha de los precios: 14/03/2024
- Divisa: EUR

**501843001** u Lavabo para mueble serie iCon de Geberit. Medidas: B'=60cm, T'=48cm. Toma de grifo: centro - de Geberit
Precio: 275.00
Lavabo para mueble serie iCon de Geberit. Medidas: B'=60cm, T'=48cm, Toma de grifo'=Centro, Rebosadero'=Sin, Blanco
