# Semipedestal serie Selnova, referencia 500.329.01.1 de Geberit. Color: blanco - de Geberit

- Propiedad del archivo: CONSTRUNARIO
- Formato: FIEBDC-3/2012
- Programa: Construnario Versión 3.51
- Fecha de los precios: 14/03/2024
- Divisa: EUR

**500329011** u Semipedestal serie Selnova, referencia 500.329.01.1 de Geberit. Color: blanco - de Geberit
Precio: 60.50
Porcelana sanitaria
