# Mueble de media altura, serie Selnova Square con una puerta, referencia 501.278.00.1 de Geberit. Nogal hickory/Melamina estructu - de Geberit

- Propiedad del archivo: CONSTRUNARIO
- Formato: FIEBDC-3/2012
- Programa: Construnario Versión 3.51
- Fecha de los precios: 14/03/2024
- Divisa: EUR

**501278001** u Mueble de media altura, serie Selnova Square con una puerta, referencia 501.278.00.1 de Geberit. Nogal hickory/Melamina estructu - de Geberit
Precio: 263.00
B'=33cm, H'=85cm, T'=29.7cm
