# Mueble de media altura, serie Smyle Square con una puertareferencia 501.361.JL.1 de Geberit. Gris arena / Cubierto brillante int - de Geberit

- Propiedad del archivo: CONSTRUNARIO
- Formato: FIEBDC-3/2012
- Programa: Construnario Versión 3.51
- Fecha de los precios: 14/03/2024
- Divisa: EUR

**500361JL1** u Mueble de media altura, serie Smyle Square con una puertareferencia 501.361.JL.1 de Geberit. Gris arena / Cubierto brillante int - de Geberit
Precio: 518.10
B'=36cm, H'=118cm, T'=29.9cm
