# Espejo con luz serie Xeno², referencia 500.519.00.1 de Geberit. Medidas: 120x71,5x71.con iluminación directa e indirecta - de Geberit

- Propiedad del archivo: CONSTRUNARIO
- Formato: FIEBDC-3/2012
- Programa: Construnario Versión 3.51
- Fecha de los precios: 14/03/2024
- Divisa: EUR

**500519001** u Espejo con luz serie Xeno², referencia 500.519.00.1 de Geberit. Medidas: 120x71,5x71.con iluminación directa e indirecta - de Geberit
Precio: 964.60
Información técnica Clase de protección I Grado de protección IP44 Tensión nominal 230 V CA Frecuencia de red 50 Hz Tensión de servicio 12 V CC Tensión de salida 12 V CC Material Vidrio Clase de eficiencia energética A++ Color de la luz 4200 K Propiedades: Iluminación LED Iluminación directa e indirecta Parte posterior con sistema de calentamiento para evitar que el espejo se empañe Interruptor sensorial táctil Regulable Código EAN: 4025416608141
