# Espejo con luz Geberit Xeno², referencia 500.520.00.1 de Geberit. Medidas: 40x91 cm - de Geberit

- Propiedad del archivo: CONSTRUNARIO
- Formato: FIEBDC-3/2012
- Programa: Construnario Versión 3.51
- Fecha de los precios: 14/03/2024
- Divisa: EUR

**500520001** u Espejo con luz Geberit Xeno², referencia 500.520.00.1 de Geberit. Medidas: 40x91 cm - de Geberit
Precio: 761.90
- Iluminación LED. - Parte posterior con sistema de calentamiento Para evitar que El Espejo Se empañe. - Interruptor sensorial táctil. - Regulable. Código EAN: 4025416608479
