# Espejo con luz serie Option, iluminación arriba, referencia 500.585.00.1 de Geberit. Medidas: 120x65 cm - de Geberit

- Propiedad del archivo: CONSTRUNARIO
- Formato: FIEBDC-3/2012
- Programa: Construnario Versión 3.51
- Fecha de los precios: 14/03/2024
- Divisa: EUR

**500585001** u Espejo con luz serie Option, iluminación arriba, referencia 500.585.00.1 de Geberit. Medidas: 120x65 cm - de Geberit
Precio: 539.90
Propiedades: - Iluminación LED. - Interruptor mecánico. Código EAN: 4025416533900
