# Espejo con luz serie Option, iluminación en ambos lados, referencia 500.589.00.1 de Geberit. Medidas: 90x65 cm - de Geberit

- Propiedad del archivo: CONSTRUNARIO
- Formato: FIEBDC-3/2012
- Programa: Construnario Versión 3.51
- Fecha de los precios: 14/03/2024
- Divisa: EUR

**500589001** u Espejo con luz serie Option, iluminación en ambos lados, referencia 500.589.00.1 de Geberit. Medidas: 90x65 cm - de Geberit
Precio: 459.90
Propiedades: - Iluminación LED. - Interruptor mecánico. Código EAN: 4025416533962
