# Espejo con luz serie Option Plus, referencia 501.073.00.1 de Geberit, con iluminación directa e indirecta - de Geberit

- Propiedad del archivo: CONSTRUNARIO
- Formato: FIEBDC-3/2012
- Programa: Construnario Versión 3.51
- Fecha de los precios: 14/03/2024
- Divisa: EUR

**501073001** u Espejo con luz serie Option Plus, referencia 501.073.00.1 de Geberit, con iluminación directa e indirecta - de Geberit
Precio: 897.10
Espejo con luz serie Option Plus, referencia 501.073.00.1 de Geberit, con iluminación directa e indirecta Clase de protección I Grado de protección IP44 Tensión nominal 230 V CA Frecuencia de red 50 Hz Tensión de servicio 24 V CC Clase de eficiencia energética A++ Color de la luz 3000 K B'=90cm, H'=70cm Plateado / Aluminio cepillado Código EAN: 4025410745552
