# Espejo con luz serie Xeno², referencia 500.204.00.1 de Geberit, con iluminación directa e indirecta: B'=160cm, H'=71cm - de Geberit

- Propiedad del archivo: CONSTRUNARIO
- Formato: FIEBDC-3/2012
- Programa: Construnario Versión 3.51
- Fecha de los precios: 14/03/2024
- Divisa: EUR

**500204001** u Espejo con luz serie Xeno², referencia 500.204.00.1 de Geberit, con iluminación directa e indirecta: B'=160cm, H'=71cm - de Geberit
Precio: 1170.10
Espejo con luz serie Xeno², referencia 500.204.00.1 de Geberit, con iluminación directa e indirecta: B'=160cm, H'=71cm Clase de protección I Grado de protección IP44 Tensión nominal 230 V CA Frecuencia de red 50 Hz Tensión de servicio 12 V CC Tensión de salida 12 V CC Material Vidrio Clase de eficiencia energética A++ Color de la luz 4200 K Código EAN: 4025416430322
