# Espejo con luz Geberit Option Round con iluminación directa e indirecta: D'=75cm - de Geberit

- Propiedad del archivo: CONSTRUNARIO
- Formato: FIEBDC-3/2012
- Programa: Construnario Versión 3.51
- Fecha de los precios: 14/03/2024
- Divisa: EUR

| Código | Ud | Descripción | Precio |
|---|---|---|---|
| 502798001 | u | Espejo con luz Geberit Option Round con iluminación directa e indirecta: D'=75cm - de Geberit | 568.80 |
