# Inodoro suspendido serie Selnova Square, referencia 500.275.01.1 de Geberit. Rimfree - de Geberit

- Propiedad del archivo: CONSTRUNARIO
- Formato: FIEBDC-3/2012
- Programa: Construnario Versión 3.51
- Fecha de los precios: 14/03/2024
- Divisa: EUR

**500275011** u Inodoro suspendido serie Selnova Square, referencia 500.275.01.1 de Geberit. Rimfree - de Geberit
Precio: 201.40
Aplicación: - Para cisternas empotradas. - Para sistemas de descarga por presión. Propiedades: - suspendido. - inodoro de fondo profundo. - Rimfree. - Clase 1, descarga total 6 o 4,5 l, según EN 997. - Clase 2, volumen de descarga 6/4 l o 4/2,6 l, según EN 997. Pedido adicional: - Asiento y tapa del inodoro. Código EAN: 4025416523697
