# Inodoro suspendido de fondo profundo serie Acanto, referencia 500.600.01.2 de Geberit. Forma cerrada, Rimfree: T'=51cm, Blanco - de Geberit

- Propiedad del archivo: CONSTRUNARIO
- Formato: FIEBDC-3/2012
- Programa: Construnario Versión 3.51
- Fecha de los precios: 14/03/2024
- Divisa: EUR

**500600012** u Inodoro suspendido de fondo profundo serie Acanto, referencia 500.600.01.2 de Geberit. Forma cerrada, Rimfree: T'=51cm, Blanco - de Geberit
Precio: 394.40
Material Porcelana sanitaria Aplicaciones Para cisternas empotradas Para la válvulas de descarga empotradas Propiedades Suspendido Inodoro de fondo profundo Rimfree Fijación simple gracias a la fijación a pared Geberit modelo EFF2 para inodoro Tipo 1, cantidad total 6 / 5 / 4 l, según EN 997 Tipo 2 según EN 997 Descarga de 4,5 l Forma cerrada Código EAN: 4022009353242
