# Juego de inodoro suspendido de fondo profundo Geberit iCon, compacto, forma cerrada, Rimfree, con asiento y tapa del inodoro: T'= - de Geberit

- Propiedad del archivo: CONSTRUNARIO
- Formato: FIEBDC-3/2012
- Programa: Construnario Versión 3.51
- Fecha de los precios: 14/03/2024
- Divisa: EUR

**502381JT1** u Juego de inodoro suspendido de fondo profundo Geberit iCon, compacto, forma cerrada, Rimfree, con asiento y tapa del inodoro: T'= - de Geberit
Precio: 609.05
Juego de inodoro suspendido de fondo profundo Geberit iCon, compacto, forma cerrada, Rimfree, con asiento y tapa del inodoro: T'=49cm, Función de caída amortiguada'=Sí, Anclaje de sujeción rápida'=Con cerradura, Fijación'=Desde arriba, Blanco alpino / Mate
