# Inodoro suspendido de fondo profundo serie ONE, referencia 500.202.01.1 de Geberit. Forma cerrada, TurboFlush, con asiento y tap - de Geberit

- Propiedad del archivo: CONSTRUNARIO
- Formato: FIEBDC-3/2012
- Programa: Construnario Versión 3.51
- Fecha de los precios: 14/03/2024
- Divisa: EUR

**500202011** u Inodoro suspendido de fondo profundo serie ONE, referencia 500.202.01.1 de Geberit. Forma cerrada, TurboFlush, con asiento y tap - de Geberit
Precio: 762.95
Material Porcelana sanitaria Aplicaciones Para cisternas empotradas Propiedades Suspendido Inodoro de fondo profundo Borde superior de cerámica ajustable de 41–45 cm Tipo 1, cantidad total 6 / 5 / 4 l, según EN 997 Tipo 2 según EN 997 Fijación oculta Inodoro cerámico sin borde de descarga con sistema de descarga TurboFlush Fijación simple mediante engranajes para una transmisión de fuerza óptima Asiento y tapa del inodoro de plástico termoestable Anclajes de acero Tapa del inodoro superpuesta Diseño estrecho Asiento y tapa del inodoro extraíble sin herramientas Asiento del inodoro extraíble sin herramientas Código EAN: 4025416301660
