# Juego de inodoro suspendido de fondo profundo Geberit ONE, forma cerrada, TurboFlush, con asiento y tapa del inodoro: blanco mat - de Geberit

- Propiedad del archivo: CONSTRUNARIO
- Formato: FIEBDC-3/2012
- Programa: Construnario Versión 3.51
- Fecha de los precios: 14/03/2024
- Divisa: EUR

**500202JT1** u Juego de inodoro suspendido de fondo profundo Geberit ONE, forma cerrada, TurboFlush, con asiento y tapa del inodoro: blanco mat - de Geberit
Precio: 867.50
Juego de inodoro suspendido de fondo profundo Geberit ONE, forma cerrada, TurboFlush, con asiento y tapa del inodoro: blanco mate, cromado brillante
