# Inodoro suspendido de fondo profundo serie Selnova, referencia 500.265.01.1 de Geberit. Rimfree: Blanco - de Geberit

- Propiedad del archivo: CONSTRUNARIO
- Formato: FIEBDC-3/2012
- Programa: Construnario Versión 3.51
- Fecha de los precios: 14/03/2024
- Divisa: EUR

**500265011** u Inodoro suspendido de fondo profundo serie Selnova, referencia 500.265.01.1 de Geberit. Rimfree: Blanco - de Geberit
Precio: 188.00
Material Porcelana sanitaria Aplicaciones Para cisternas empotradas Para sistemas de descarga por presión Propiedades Suspendido Inodoro de fondo profundo Rimfree Tipo 1, cantidad total 6 / 4 l, según EN 997 Tipo 2 según EN 997 Código EAN: 4025416523536
