# Inodoro suspendido de fondo profundo serie Selnova, referencia 500.694.01.2 de Geberit. Elevado, forma cerrada, Rimfree: T'=55cm, - de Geberit

- Propiedad del archivo: CONSTRUNARIO
- Formato: FIEBDC-3/2012
- Programa: Construnario Versión 3.51
- Fecha de los precios: 14/03/2024
- Divisa: EUR

**500694012** u Inodoro suspendido de fondo profundo serie Selnova, referencia 500.694.01.2 de Geberit. Elevado, forma cerrada, Rimfree: T'=55cm, - de Geberit
Precio: 449.90
Material Porcelana sanitaria Aplicaciones Para cisternas empotradas Para sistemas de descarga por presión Propiedades Rimfree Suspendido Inodoro de fondo profundo Tipo 1, cantidad total 6 l, según EN 997 Forma cerrada Borde superior de cerámica elevado de 45 cm en altura estándar de fijación Código EAN: 4025410756992
