# Inodoro suspendido de fondo profundo serie Selnova, referencia 501,545,01,1 de Geberit. Forma parcialmente cerrada, Rimfree: T'=5 - de Geberit

- Propiedad del archivo: CONSTRUNARIO
- Formato: FIEBDC-3/2012
- Programa: Construnario Versión 3.51
- Fecha de los precios: 14/03/2024
- Divisa: EUR

**501545011** u Inodoro suspendido de fondo profundo serie Selnova, referencia 501,545,01,1 de Geberit. Forma parcialmente cerrada, Rimfree: T'=5 - de Geberit
Precio: 205.80
Material Porcelana sanitaria Aplicaciones Para cisternas empotradas Para sistemas de descarga por presión Propiedades Suspendido Inodoro de fondo profundo Rimfree Tipo 1, cantidad total 6 / 5 l, según EN 997 Descarga de 4,5 l Forma parcialmente cerrada Código EAN: 4025410759023
