# Inodoro suspendido de fondo profundo serie Selnova Comfort, referencia 500.262.01.1 de Geberit. Proyección amplia, Rimfree: Blan - de Geberit

- Propiedad del archivo: CONSTRUNARIO
- Formato: FIEBDC-3/2012
- Programa: Construnario Versión 3.51
- Fecha de los precios: 14/03/2024
- Divisa: EUR

**500262011** u Inodoro suspendido de fondo profundo serie Selnova Comfort, referencia 500.262.01.1 de Geberit. Proyección amplia, Rimfree: Blan - de Geberit
Precio: 369.00
Material Porcelana sanitaria Aplicaciones Para cisternas empotradas Para sistemas de descarga por presión Adecuado para la utilización con sillas de ruedas Propiedades Suspendido Inodoro de fondo profundo Rimfree Tipo 1, cantidad total 6 / 4 l, según EN 997 Tipo 2 según EN 997 Código EAN: 4025416522911
