# Inodoro suspendido de fondo profundo serie Selnova Comfort, referencia 500.693.01.2 de Geberit. Proyección amplia, forma parcial - de Geberit

- Propiedad del archivo: CONSTRUNARIO
- Formato: FIEBDC-3/2012
- Programa: Construnario Versión 3.51
- Fecha de los precios: 14/03/2024
- Divisa: EUR

**500693012** u Inodoro suspendido de fondo profundo serie Selnova Comfort, referencia 500.693.01.2 de Geberit. Proyección amplia, forma parcial - de Geberit
Precio: 449.90
Material Porcelana sanitaria Aplicaciones Para cisternas empotradas Para sistemas de descarga por presión Propiedades Suspendido Inodoro de fondo profundo Rimfree Tipo 1, cantidad total 6 / 5 l, según EN 997 Forma parcialmente cerrada Proyección amplia Código EAN: 4025410757357
