# Inodoro suspendido de fondo profundo serie Selnova Comfort Square, referencia 500.791.01.1 de Geberit. Rimfree: T'=70cm, Blanco - de Geberit

- Propiedad del archivo: CONSTRUNARIO
- Formato: FIEBDC-3/2012
- Programa: Construnario Versión 3.51
- Fecha de los precios: 14/03/2024
- Divisa: EUR

**500791011** u Inodoro suspendido de fondo profundo serie Selnova Comfort Square, referencia 500.791.01.1 de Geberit. Rimfree: T'=70cm, Blanco - de Geberit
Precio: 403.50
Material Porcelana sanitaria Aplicaciones Para cisternas empotradas Para sistemas de descarga por presión Propiedades Suspendido Inodoro de fondo profundo Rimfree Tipo 1, cantidad total 6 / 5 l, según EN 997 Tipo 2 según EN 997 Descarga de 4,5 l Proyección amplia Chaflán cerámico contra el deslizamiento lateral del asiento y tapa del inodoro Diseño rectangular Código EAN: 4025410644398
