# Inodoro suspendido de fondo plano serie Selnova Comfort Square, referencia 500.762.01.1 de Geberit. T'=70cm, Blanco - de Geberit

- Propiedad del archivo: CONSTRUNARIO
- Formato: FIEBDC-3/2012
- Programa: Construnario Versión 3.51
- Fecha de los precios: 14/03/2024
- Divisa: EUR

**500792011** u Inodoro suspendido de fondo plano serie Selnova Comfort Square, referencia 500.762.01.1 de Geberit. T'=70cm, Blanco - de Geberit
Precio: 427.10
Material Porcelana sanitaria Aplicaciones Para cisternas empotradas Para sistemas de descarga por presión Propiedades Suspendido Inodoro de fondo plano Con borde de descarga Tipo 1, cantidad total 6 l, según EN 997 Borde superior de cerámica elevado de 41 cm en altura estándar de fijación Distancia al suelo de 7 cm Chaflán cerámico contra el deslizamiento lateral del asiento y tapa del inodoro Código EAN: 4025410644008
