# Inodoro suspendido de fondo profundo serie Selnova Compact, referencia 500.377.01.2 de Geberit. Proyección reducida, forma cerra - de Geberit

- Propiedad del archivo: CONSTRUNARIO
- Formato: FIEBDC-3/2012
- Programa: Construnario Versión 3.51
- Fecha de los precios: 14/03/2024
- Divisa: EUR

**500377012** u Inodoro suspendido de fondo profundo serie Selnova Compact, referencia 500.377.01.2 de Geberit. Proyección reducida, forma cerra - de Geberit
Precio: 234.95
Aplicaciones Para cisternas empotradas Para sistemas de descarga por presión Adecuado para la instalación en baños pequeños y inodoros de invitados Propiedades Suspendido Inodoro de fondo profundo Rimfree Tipo 1, cantidad total 6 / 5 l, según EN 997 Descarga de 4,5 l Forma cerrada Proyección reducida Distancia al suelo de 7 cm Código EAN: 4025410755360
