# Inodoro al suelo serie Selnova, referencia 500.287.01.1 de Geberit. Para cisterna vista baja, fijación oculta - de Geberit

- Propiedad del archivo: CONSTRUNARIO
- Formato: FIEBDC-3/2012
- Programa: Construnario Versión 3.51
- Fecha de los precios: 14/03/2024
- Divisa: EUR

**500287011** u Inodoro al suelo serie Selnova, referencia 500.287.01.1 de Geberit. Para cisterna vista baja, fijación oculta - de Geberit
Precio: 274.80
Propiedades: - al suelo. - inodoro de fondo profundo. - con borde de descarga. - desagüe horizontal. - fijación oculta. Suministro incluye: - Material de fijación. Pedido adicional: - Asiento y tapa del inodoro. - Cisterna. Código EAN: 4025416523802
