# Inodoro al suelo serie Selnova, referencia 500.286.01.1 de Geberit. Adosado a la pared - de Geberit

- Propiedad del archivo: CONSTRUNARIO
- Formato: FIEBDC-3/2012
- Programa: Construnario Versión 3.51
- Fecha de los precios: 14/03/2024
- Divisa: EUR

**500286011** u Inodoro al suelo serie Selnova, referencia 500.286.01.1 de Geberit. Adosado a la pared - de Geberit
Precio: 260.30
Aplicación: - Para cisternas empotradas. Propiedades: - al suelo. - inodoro de fondo profundo. - con borde de descarga. - desagüe horizontal. - Clase 1, descarga total 6 l, según EN 997. - Clase 2, volumen de descarga 6/4 l o 4/2,6 l, según EN 997. Suministro incluye: - Material de fijación. Pedido adicional: - Asiento y tapa del inodoro. Código EAN: 4025416523789
