# Inodoro al suelo serie Selnova, referencia 500.283.01.1 de Geberit. Para cisterna vista baja, fondo profundo, Rimfree - de Geberit

- Propiedad del archivo: CONSTRUNARIO
- Formato: FIEBDC-3/2012
- Programa: Construnario Versión 3.51
- Fecha de los precios: 14/03/2024
- Divisa: EUR

**500283011** u Inodoro al suelo serie Selnova, referencia 500.283.01.1 de Geberit. Para cisterna vista baja, fondo profundo, Rimfree - de Geberit
Precio: 272.20
Aplicación - Para Cisterna vista baja Propiedades - al suelo - inodoro de fondo profundo - Rimfree - desagüe horizontal Suministro incluye - Material de fijación Pedido adicional - Cisterna - Asiento y tapa del inodoro Código EAN: 4025416523734
