# Inodoro al suelo serie Selnova, referencia 500.284.01.1 de Geberit. Fondo profundo, elevado, para cisterna vista baja - de Geberit

- Propiedad del archivo: CONSTRUNARIO
- Formato: FIEBDC-3/2012
- Programa: Construnario Versión 3.51
- Fecha de los precios: 14/03/2024
- Divisa: EUR

**500284011** u Inodoro al suelo serie Selnova, referencia 500.284.01.1 de Geberit. Fondo profundo, elevado, para cisterna vista baja - de Geberit
Precio: 251.40
Propiedades: - al suelo - inodoro de fondo profundo - con borde de descarga - desagüe horizontal - Altura de asiento elevada 46 cm Suministro incluye - Material de fijación Pedido adicional - Cisterna Asiento y tapa del inodoro Código EAN: 4025416523741
