# Inodoro al suelo serie Selnova, referencia 500.285.01.1 de Geberit. Para cisterna vista baja, fondo profundo, fijación oculta, R - de Geberit

- Propiedad del archivo: CONSTRUNARIO
- Formato: FIEBDC-3/2012
- Programa: Construnario Versión 3.51
- Fecha de los precios: 14/03/2024
- Divisa: EUR

**500285011** u Inodoro al suelo serie Selnova, referencia 500.285.01.1 de Geberit. Para cisterna vista baja, fondo profundo, fijación oculta, R - de Geberit
Precio: 409.70
Aplicación: - Para Cisterna vista baja Propiedades: - al suelo - inodoro de fondo profundo - Rimfree - desagüe horizontal - fijación oculta Suministro incluye: - Material de fijación Pedido adicional: - Cisterna - Asiento y tapa del inodoro Código EAN: 4025416523772
