# Inodoro al suelo de fondo profundo Geberit Acanto, elevado, adosado a la pared, forma cerrada, Rimfree: T'=51cm, Blanco - de Geberit

- Propiedad del archivo: CONSTRUNARIO
- Formato: FIEBDC-3/2012
- Programa: Construnario Versión 3.51
- Fecha de los precios: 14/03/2024
- Divisa: EUR

**500602012** u Inodoro al suelo de fondo profundo Geberit Acanto, elevado, adosado a la pared, forma cerrada, Rimfree: T'=51cm, Blanco - de Geberit
Precio: 427.95
Material Porcelana sanitaria Aplicaciones Para cisternas empotradas Para la válvulas de descarga empotradas Propiedades Al suelo Adosado a la pared Inodoro de fondo profundo Rimfree Tipo 1, cantidad total 6 / 5 / 4 l, según EN 997 Desagüe horizontal o vertical Tipo 2 según EN 997 Descarga de 4,5 l Forma cerrada Fijación oculta Proyección reducida Altura del asiento elevada Código EAN: 4022009353228
