# Inodoro al suelo Geberit Selnova para cisterna vista baja, fondo profundo, desagüe vertical, forma parcialmente cerrada: T'=66.5c - de Geberit

- Propiedad del archivo: CONSTRUNARIO
- Formato: FIEBDC-3/2012
- Programa: Construnario Versión 3.51
- Fecha de los precios: 14/03/2024
- Divisa: EUR

**500151011** u Inodoro al suelo Geberit Selnova para cisterna vista baja, fondo profundo, desagüe vertical, forma parcialmente cerrada: T'=66.5c - de Geberit
Precio: 401.40
Material Porcelana sanitaria Aplicaciones Para cisterna vista baja Propiedades Al suelo Inodoro de fondo profundo Con borde de descarga Desagüe vertical Tipo 1, cantidad total 6 l, según EN 997 Tipo 2 según EN 997 Forma parcialmente cerrada Código EAN: 4025416692119
