# Inodoro al suelo de fondo profundo Geberit Selnova Premium, adosado a la pared, desagüe horizontal o vertical, forma cerrada, Ri - de Geberit

- Propiedad del archivo: CONSTRUNARIO
- Formato: FIEBDC-3/2012
- Programa: Construnario Versión 3.51
- Fecha de los precios: 14/03/2024
- Divisa: EUR

**502036001** u Inodoro al suelo de fondo profundo Geberit Selnova Premium, adosado a la pared, desagüe horizontal o vertical, forma cerrada, Ri - de Geberit
Precio: 211.20
Inodoro al suelo de fondo profundo Geberit Selnova Premium, adosado a la pared, desagüe horizontal o vertical, forma cerrada, Rimfree: T'=53cm
