# Inodoro al suelo de fondo profundo Geberit Smyle Square, adosado a la pared, forma cerrada, Rimfree: T'=54cm, Blanco - de Geberit

- Propiedad del archivo: CONSTRUNARIO
- Formato: FIEBDC-3/2012
- Programa: Construnario Versión 3.51
- Fecha de los precios: 14/03/2024
- Divisa: EUR

**500840001** u Inodoro al suelo de fondo profundo Geberit Smyle Square, adosado a la pared, forma cerrada, Rimfree: T'=54cm, Blanco - de Geberit
Precio: 264.85
Material Porcelana sanitaria Aplicaciones Para cisternas empotradas Propiedades Al suelo Adosado a la pared Inodoro de fondo profundo Rimfree Tipo 1, cantidad total 6 / 5 / 4 l, según EN 997 Tipo 2 según EN 997 Desagüe horizontal o vertical Forma cerrada Fijación oculta Código EAN: 4025410728272
