# Inodoro al suelo Geberit Bambini para niños pequeños, fondo profundo, Rimfree: T'=44cm, Blanco - de Geberit

- Propiedad del archivo: CONSTRUNARIO
- Formato: FIEBDC-3/2012
- Programa: Construnario Versión 3.51
- Fecha de los precios: 14/03/2024
- Divisa: EUR

**502965001** Inodoro al suelo Geberit Bambini para niños pequeños, fondo profundo, Rimfree: T'=44cm, Blanco - de Geberit
Precio: 246.10
Geberit Bambini
