# Inodoro al suelo Geberit Bambini para niños, fondo profundo, diseño pata de león, para asiento y tapa del inodoro: T'=50cm, Blanc - de Geberit

- Propiedad del archivo: CONSTRUNARIO
- Formato: FIEBDC-3/2012
- Programa: Construnario Versión 3.51
- Fecha de los precios: 14/03/2024
- Divisa: EUR

**212000000** Inodoro al suelo Geberit Bambini para niños, fondo profundo, diseño pata de león, para asiento y tapa del inodoro: T'=50cm, Blanc - de Geberit
Precio: 210.60
Geberit Bambini
