# Inodoro al suelo Geberit Bambini para niños, fondo profundo, Rimfree, para asiento y tapa del inodoro: T'=53cm, Blanco - de Geberit

- Propiedad del archivo: CONSTRUNARIO
- Formato: FIEBDC-3/2012
- Programa: Construnario Versión 3.51
- Fecha de los precios: 14/03/2024
- Divisa: EUR

**502966001** Inodoro al suelo Geberit Bambini para niños, fondo profundo, Rimfree, para asiento y tapa del inodoro: T'=53cm, Blanco - de Geberit
Precio: 220.55
Geberit Bambini
