# Inodoro al suelo de fondo profundo Geberit iCon Square, adosado a la pared, forma cerrada, Rimfree: T'=56cm, Blanco - de Geberit

- Propiedad del archivo: CONSTRUNARIO
- Formato: FIEBDC-3/2012
- Programa: Construnario Versión 3.51
- Fecha de los precios: 14/03/2024
- Divisa: EUR

**211910000** Inodoro al suelo de fondo profundo Geberit iCon Square, adosado a la pared, forma cerrada, Rimfree: T'=56cm, Blanco - de Geberit
Precio: 371.45
Geberit Icon
