# Inodoro al suelo Geberit iCon para cisterna vista baja, fondo profundo, forma cerrada, Rimfree: T'=63.5cm, Blanco - de Geberit

- Propiedad del archivo: CONSTRUNARIO
- Formato: FIEBDC-3/2012
- Programa: Construnario Versión 3.51
- Fecha de los precios: 14/03/2024
- Divisa: EUR

**200460000** Inodoro al suelo Geberit iCon para cisterna vista baja, fondo profundo, forma cerrada, Rimfree: T'=63.5cm, Blanco - de Geberit
Precio: 411.30
Geberit Icon
