# Bañera rectangular serie Soana, referencia 554.001.01.1 de Geberit. Diseño esbelto, con pies - 160x147.5x104.8 cm - de Geberit

- Propiedad del archivo: CONSTRUNARIO
- Formato: FIEBDC-3/2012
- Programa: Construnario Versión 3.51
- Fecha de los precios: 14/03/2024
- Divisa: EUR

**554001011** u Bañera rectangular serie Soana, referencia 554.001.01.1 de Geberit. Diseño esbelto, con pies - 160x147.5x104.8 cm - de Geberit
Precio: 561.10
Información técnica Material: Acrílico sanitario Aplicaciones Para baños privados y hoteles Para instalación con bañeras de patas o con bañeras empotradas Propiedades: Bañera integrada Rectangular Borde más delgado Desagüe por el extremo Código EAN: 4025416597339
