# Bañera rectangular serie Soana, referencia 554.004.01.1 de Geberit. Diseño esbelto, Duo, con patas - 180x173x101.8 cm - de Geberit

- Propiedad del archivo: CONSTRUNARIO
- Formato: FIEBDC-3/2012
- Programa: Construnario Versión 3.51
- Fecha de los precios: 14/03/2024
- Divisa: EUR

**554004011** u Bañera rectangular serie Soana, referencia 554.004.01.1 de Geberit. Diseño esbelto, Duo, con patas - 180x173x101.8 cm - de Geberit
Precio: 609.00
Información técnica Material: Acrílico sanitario Aplicaciones Para baños privados y hoteles Para instalación con bañeras de patas o con bañeras empotradas Propiedades: Bañera integrada Rectangular Ideal para dos personas Borde más delgado Desagüe en el centro excéntrico Código EAN: 4025416597469
