# Bañera rectangular Geberit Soana, diseño esbelto: L'=170cm, B'=75cm - de Geberit

- Propiedad del archivo: CONSTRUNARIO
- Formato: FIEBDC-3/2012
- Programa: Construnario Versión 3.51
- Fecha de los precios: 14/03/2024
- Divisa: EUR

| Código | Ud | Descripción | Precio |
|---|---|---|---|
| 554006011 | u | Bañera rectangular Geberit Soana, diseño esbelto: L'=170cm, B'=75cm - de Geberit | 502.00 |
