# Bañera rectangular Geberit Soana, diseño esbelto, doble: L'=190cm, B'=90cm - de Geberit

- Propiedad del archivo: CONSTRUNARIO
- Formato: FIEBDC-3/2012
- Programa: Construnario Versión 3.51
- Fecha de los precios: 14/03/2024
- Divisa: EUR

| Código | Ud | Descripción | Precio |
|---|---|---|---|
| 554008011 | u | Bañera rectangular Geberit Soana, diseño esbelto, doble: L'=190cm, B'=90cm - de Geberit | 655.80 |
