# Bidé suspendido serie Xeno², referencia 500.501.01.1 de Geberit. Forma cerrada - de Geberit

- Propiedad del archivo: CONSTRUNARIO
- Formato: FIEBDC-3/2012
- Programa: Construnario Versión 3.51
- Fecha de los precios: 14/03/2024
- Divisa: EUR

**500501011** u Bidé suspendido serie Xeno², referencia 500.501.01.1 de Geberit. Forma cerrada - de Geberit
Precio: 454.75
Aplicación: - Con un agujero para grifo, con latiguillos flexibles. Propiedades: - suspendido. - conexión de suministro oculta. - fijación oculta. Suministro incluye: - Material de fijación. Código EAN: 4025416611530
