# Bidé suspendido serie Selnova. Referencia 500.264.01.1 de Geberit. Color: blanco - de Geberit

- Propiedad del archivo: CONSTRUNARIO
- Formato: FIEBDC-3/2012
- Programa: Construnario Versión 3.51
- Fecha de los precios: 14/03/2024
- Divisa: EUR

**500264011** u Bidé suspendido serie Selnova. Referencia 500.264.01.1 de Geberit. Color: blanco - de Geberit
Precio: 108.60
Propiedades: - suspendido. Código EAN: 4025416523529
