# Bidé suspendido serie Selnova Square, referencia 500.272.01.1 de Geberit. Compacto - de Geberit

- Propiedad del archivo: CONSTRUNARIO
- Formato: FIEBDC-3/2012
- Programa: Construnario Versión 3.51
- Fecha de los precios: 14/03/2024
- Divisa: EUR

**500272011** u Bidé suspendido serie Selnova Square, referencia 500.272.01.1 de Geberit. Compacto - de Geberit
Precio: 160.90
Propiedades: - suspendido. - proyección Reducida. Código EAN: 4025416523642
