# Bidé suspendido, serie Acanto, referencia 500.601.01.2 de Geberit. Forma cerrada: T'=51cm, Rebosadero'=Visible, Blanco - de Geberit

- Propiedad del archivo: CONSTRUNARIO
- Formato: FIEBDC-3/2012
- Programa: Construnario Versión 3.51
- Fecha de los precios: 14/03/2024
- Divisa: EUR

**500601012** u Bidé suspendido, serie Acanto, referencia 500.601.01.2 de Geberit. Forma cerrada: T'=51cm, Rebosadero'=Visible, Blanco - de Geberit
Precio: 295.05
Material Porcelana sanitaria Aplicaciones Con un agujero para grifo, con latiguillos flexibles Propiedades Suspendido Conexión de suministro oculta Fijación simple mediante fijación a pared Geberit serie EFF2 para bidé Forma cerrada Fijación oculta Código EAN: 4022009352016
