# Bidé suspendido, serie ONE, referencia 500.690.01.1 de Geberit. Forma cerrada: T'=54cm, Rebosadero'=Oculto - de Geberit

- Propiedad del archivo: CONSTRUNARIO
- Formato: FIEBDC-3/2012
- Programa: Construnario Versión 3.51
- Fecha de los precios: 14/03/2024
- Divisa: EUR

**500690011** u Bidé suspendido, serie ONE, referencia 500.690.01.1 de Geberit. Forma cerrada: T'=54cm, Rebosadero'=Oculto - de Geberit
Precio: 459.35
Blanco/KeraTect, cromado brillante Material Porcelana sanitaria Aplicaciones Con un agujero para grifo, con latiguillos flexibles Propiedades Suspendido Borde superior de cerámica ajustable de 41–45 cm Conexión de suministro oculta Fijación simple mediante engranajes para una transmisión de fuerza óptima Forma cerrada Fijación oculta Diseño estrecho Código EAN: 4025410715166
