# Bidé suspendido, serie Selnova Compact, referencia 500.368.01.1 de Geberit. Proyección reducida: Blanco - de Geberit

- Propiedad del archivo: CONSTRUNARIO
- Formato: FIEBDC-3/2012
- Programa: Construnario Versión 3.51
- Fecha de los precios: 14/03/2024
- Divisa: EUR

**500368011** u Bidé suspendido, serie Selnova Compact, referencia 500.368.01.1 de Geberit. Proyección reducida: Blanco - de Geberit
Precio: 119.90
Material Porcelana sanitaria Aplicaciones Con un agujero para grifo, con latiguillos flexibles Propiedades Suspendido Conexión de suministro oculta Proyección reducida Código EAN: 4025416699491
