# Bidé suspendido, serie Selnova Square, referencia 500.271.01.1. de Geberit. Blanco - de Geberit

- Propiedad del archivo: CONSTRUNARIO
- Formato: FIEBDC-3/2012
- Programa: Construnario Versión 3.51
- Fecha de los precios: 14/03/2024
- Divisa: EUR

**500271011** u Bidé suspendido, serie Selnova Square, referencia 500.271.01.1. de Geberit. Blanco - de Geberit
Precio: 127.80
Material Porcelana sanitaria Propiedades Suspendido Código EAN: 4025416523635
